# Pilar de fusta serrada

- Propietat de l'arxiu: CYPE Ingenieros S.A.
- Format: FIEBDC-3/2016
- Programa: Generador de preus de la construcció. CYPE Ingenieros, S.A.
- Data: 30/09/2024
- Divisa: EUR
- Costos indirectes: 3 %
- IVA: 21 %

## E Estructures

### EM Fusta

#### EMS Pilars

**EMS020** m Pilar de fusta serrada.
Pilar de fusta serrada de pi silvestre (Pinus sylvestris) procedent d'Espanya, Pino Soria Burgos, amb certificat PEFC, "MADERA PINOSORIA", per a pilars, de fins a 4 m de longitud, de 200x200 mm de secció, classe resistent C22 segons UNE-EN 338 i UNE-EN 1912, qualitat estructural MEG segons UNE 56544; per a classe d'ús 3.1 segons UNE-EN 335, amb protecció davant d'agents biòtics que es correspon amb la classe de penetració NP2 segons UNE-EN 351-1, amb acabat raspallat.
Inclou: Replanteig i marcat d'eixos, en els punts de suport dels pilars. Col·locació i fixació provisional del pilar. Aplomat i anivellació. Execució de les unions. Comprovació final de l'aplomat i dels nivells.
Criteri d'amidament de projecte: Longitud mesurada segons documentació gràfica de Projecte, incloent els acords.
Criteri de mesura d'obra: Es mesurarà la longitud realment executada segons especificacions de Projecte, incloent els acords. Es consideren inclosos tots els elements integrants de l'estructura senyalats en els plànols i detalls del Projecte.

| Codi | Ut | Descripció | Rendiment | Preu | Import |
|---|---|---|---|---|---|
| mt07mep010Aaab | m³ | Fusta serrada de pi silvestre (Pinus sylvestris) procedent d'Espanya, Pino Soria Burgos, amb certificat PEFC, "MADERA PINOSORIA", per a pilars, de fins a 4 m de longitud, de 200x200 mm de secció, classe resistent C22 segons UNE-EN 338 i UNE-EN 1912, qualitat estructural MEG segons UNE 56544; per a classe d'ús 3.1 segons UNE-EN 335, amb protecció davant d'agents biòtics que es correspon amb la classe de penetració NP2 segons UNE-EN 351-1, amb acabat raspallat. (material) | 0.04 | 656 | 26.240 |
| mo048 | h | Oficial 1ª muntador d'estructura de fusta. (mà d'obra) | 0.48 | 28.39 | 13.627 |
| mo095 | h | Ajudant muntador d'estructura de fusta. (mà d'obra) | 0.24 | 25.25 | 6.060 |
| % | % | Costos directes complementaris | 2 % | 45.927 | 0.919 |
|  |  | Costos directes |  |  | 46.846 |

Residus:
- col·locació: mt07mep010Aaab; factor de residu 0.0015

## Recursos

**mt07mep010Aaab** m³ Fusta serrada de pi silvestre (Pinus sylvestris) procedent d'Espanya
Dades tècniques: Cost energètic 18347.275 MJ; Emissió de CO2 -541.008 kg; Codi LER 17 02 01; Massa de l'element 410 kg; Volum 0.372727 m3
Residus:
- embalatge: re170203 Plàstic. (component de residu); rendiment 0.04 kg; Codi LER 17 02 03; Massa de l'element 1 kg; Volum 0.001667 m3
