# Pilar de fusta laminada encolada

- Propietat de l'arxiu: CYPE Ingenieros S.A.
- Format: FIEBDC-3/2016
- Programa: Generador de preus de la construcció. CYPE Ingenieros, S.A.
- Data: 24/01/2025
- Divisa: EUR
- Costos indirectes: 3 %
- IVA: 21 %

## E Estructures

### EM Fusta

#### EMS Pilars

**EMS120** m Pilar de fusta laminada encolada.
Pilar de fusta laminada encolada homogènia d'avet (Abies alba) procedent del Nord i Nord-est d'Europa amb certificat PEFC, "MADERA PINOSORIA", de 100x100 mm de secció, classe resistent GL-24h i classe E1 en emissió de formaldehid segons UNE-EN 14080; per a classe d'ús 1 segons UNE-EN 335, amb protecció davant d'agents biòtics que es correspon amb la classe de penetració NP1 segons UNE-EN 351-1, amb acabat raspallat.
Inclou: Replanteig i marcat d'eixos, en els punts de suport dels pilars. Col·locació i fixació provisional del pilar. Aplomat i anivellació. Execució de les unions. Comprovació final de l'aplomat i dels nivells.
Criteri d'amidament de projecte: Volum mesurat segons documentació gràfica de Projecte, recolzant-se en les majors dimensions transversals per aquelles peces que no tinguin seccions rectangulars o quadrades, i la longitud incloent els lliuraments.
Criteri de mesura d'obra: Es mesurarà el volum realment executat segons especificacions de Projecte, recolzant-se en les majors dimensions transversals per a aquelles peces que no tinguin escairades rectangulars o quadrades, incloent en la longitud els acords. Es consideren inclosos tots els elements integrants de l'estructura senyalats en els plànols i detalls del Projecte.

| Codi | Ut | Descripció | Rendiment | Preu | Import |
|---|---|---|---|---|---|
| mt07mei010cbb | m³ | Fusta laminada encolada homogènia d'avet (Abies alba) procedent del Nord i Nord-est d'Europa amb certificat PEFC, "MADERA PINOSORIA", per a pilars, de fins a 13,5 m de longitud, de 100x100 mm de secció, classe resistent GL-24h i classe E1 en emissió de formaldehid segons UNE-EN 14080; per a classe d'ús 1 segons UNE-EN 335, amb protecció davant d'agents biòtics que es correspon amb la classe de penetració NP1 segons UNE-EN 351-1, amb acabat raspallat. (material) | 0.01 | 800 | 8.000 |
| mo048 | h | Oficial 1ª muntador d'estructura de fusta. (mà d'obra) | 0.118 | 29.64 | 3.498 |
| mo095 | h | Ajudant muntador d'estructura de fusta. (mà d'obra) | 0.059 | 26.36 | 1.555 |
| % | % | Costos directes complementaris | 2 % | 13.053 | 0.261 |
|  |  | Costos directes |  |  | 13.314 |
