# Biga de fusta laminada encolada

- Propietat de l'arxiu: CYPE Ingenieros S.A.
- Format: FIEBDC-3/2016
- Programa: Generador de preus de la construcció. CYPE Ingenieros, S.A.
- Data: 24/01/2025
- Divisa: EUR
- Costos indirectes: 3 %
- IVA: 21 %

## E Estructures

### EM Fusta

#### EMV Bigues

**EMV120** m Biga de fusta laminada encolada.
Biga de fusta laminada encolada homogènia d'avet (Abies alba) procedent del Nord i Nord-est d'Europa amb certificat PEFC, "MADERA PINOSORIA", de 100x100 mm de secció, classe resistent GL-24h i classe E1 en emissió de formaldehid segons UNE-EN 14080; per a classe d'ús 1 segons UNE-EN 335, amb protecció davant d'agents biòtics que es correspon amb la classe de penetració NP1 segons UNE-EN 351-1, amb acabat raspallat.
Inclou: Replanteig i marcat d'eixos, en els punts de suport de les bigues. Col·locació i fixació provisional de la biga. Aplomat i anivellació. Execució de les unions. Comprovació final de l'aplomat i dels nivells.
Criteri d'amidament de projecte: Longitud mesurada segons documentació gràfica de Projecte, incloent els acords.
Criteri de mesura d'obra: Es mesurarà la longitud realment executada segons especificacions de Projecte, incloent els acords. Es consideren inclosos tots els elements integrants de l'estructura senyalats en els plànols i detalls del Projecte.

| Codi | Ut | Descripció | Rendiment | Preu | Import |
|---|---|---|---|---|---|
| mt07mei010abb | m³ | Fusta laminada encolada homogènia d'avet (Abies alba) procedent del Nord i Nord-est d'Europa amb certificat PEFC, "MADERA PINOSORIA", per a bigues, de fins a 13,5 m de longitud, de 100x100 mm de secció, classe resistent GL-24h i classe E1 en emissió de formaldehid segons UNE-EN 14080; per a classe d'ús 1 segons UNE-EN 335, amb protecció davant d'agents biòtics que es correspon amb la classe de penetració NP1 segons UNE-EN 351-1, amb acabat raspallat. (material) | 0.01 | 800 | 8.000 |
| mo048 | h | Oficial 1ª muntador d'estructura de fusta. (mà d'obra) | 0.089 | 29.64 | 2.638 |
| mo095 | h | Ajudant muntador d'estructura de fusta. (mà d'obra) | 0.044 | 26.36 | 1.160 |
| % | % | Costos directes complementaris | 2 % | 11.798 | 0.236 |
|  |  | Costos directes |  |  | 12.034 |
